# 694 Veitshöchheim Eichendorff
Angebotsaufforderung (GAEB DA XML 3.1, DA83)
Projekt: 694 Veitshöchheim  Eichendorff
Projektbezeichnung: 694 Veitshöchheim  Eichendorff
Währung: EUR
Erstellt mit: CaliforniaX by G&W Software AG, CaliforniaX V25.2.07, 14.10.2026

## 2023-14-52 Ortbetonmauern
Datum: 14.10.2026

### 01 Vorbemerkungen

*Hinweis: LV-Deckblatt*
L E I S T U N G S V E R Z E I C H N I S

Leistung:  Freianlagen Ortbetonmauern

Bauherr:  Gemeinde Veitshöchheim
  Erwin-Vornberger Platz 1
  97209 Veitshöchheim

Baumaßnahme:  213102
  Generalsanierung Eichendorff Grund- und Mittelschule, Veitshöchheim
  Neubau Haus VI - Freianlagen

Bauort:  Günterslebenerstraße 41, 97209 Veitshöchheim

Bieter:  _____________________________________
  _____________________________________
  _____________________________________

Angebotssumme brutto:  Ungeprüfte Bruttosumme:

  EUR  _________________________

Angebotssumme brutto:  Geprüfte Bruttosumme:

  EUR  _________________________

Nachlass
  ¨ Nein
  ¨ Ja:  __________________%

*Hinweis: 00 ALLGEMEINE BAUBESCHREIBUNG*
ALLGEMEINE BAUBESCHREIBUNG

ALLGEMEIN
Die Gemeinde Veitshöchheim ist Schulaufwandsträger und Bauherr der Eichendorff-Grund-/ Mittelschule und plant die Erweiterung um ein Hortgebäude zur Mittagsbetreuung und Angebot an einer Ganztagesbetreuung auf dem Schulcampus.

Bei dem Neubau handelt es sich um ein teilunterkellertes 4-geschossiges Gebäude (Ebene -3 bis Ebene 0). Die unterste Ebene, in Stahlbeton errichtet, schiebt sich aufgrund der Geländesituation mit den Technikflächen in den Hang und stellt kein Vollgeschoss dar. Die unterste Ebene beherbergt die Mensa mit Küche, sowie Lager und Technikräume. Der Zugang erfolgt stufenlos über den Vorplatz.
In den drei oberirdischen Geschossen, die in Holzbauweise errichtet werden, befinden sich alle notwendigen Räume wie Differenzierungs-/ Bewegungsräume, Gruppenräume des Ganztages/ der Mittagsbetreuung, aber auch sämtliche notwendigen Personalräume sowie Sanitäranlagen.

Die Gemeinde Veitshöchheim ist Eigentümer des Grundstückes und der bestehenden Bebauung der Grund- und Mittelschule. Das Grundstück mit Gebäudezugang ist im Südwesten an der Günterslebener Straße gelegen. Eine Bushaltestelle befindet sich unmittelbar vor dem geplanten Neubau und den notwendigen Freiflächen und wird in die Planung einbezogen. In näherer Umgebung befindet sich die Rupert-Egenberger-Schule, ein Schulsportzentrum, die Kindertagestätte Menschenskinder und auf der gegenüberliegenden Straßenseite ein Wohngebiet.

FREIANLAGEN
Allgemeine Beschreibung
Der Neubau des Hortgebäudes mit Speisesaal schiebt sich topografisch in den bestehenden Hang mit Ein- und Ausgängen auf drei verschiedenen Ebenen. Dadurch ergeben sich auch in den Freianlagen mehrere Ebenen, die sowohl über Stufen als auch zum Verweilen einladenden Sitzstufen miteinander verbunden sind. Die direkte barrierefreie Verbindung der Ebenen erfolgt über den Aufzug im Gebäude.
Den zentralen Freiraum bildet der Außenbereich des Speisesaals mit Bestuhlung, der umlaufend durch Zäune und Mauern eingefriedet ist. Dieser Freibereich wird zur Beschattung mit locker gestellten Bäumen überspannt. An der östlichen Stützmauer, die das Gelände zum ca. 2,20 m höher gelegenen Parkplatz abfängt, wird als Bewegungsangebot eine Boulderwand angelegt.
Der Höhenunterschied im Süden wird ebenfalls durch eine kleine Stützmauer abgefangen, an die sich innerhalb ein Sitzdeck und an der Außenseite zwei Sitzbänke der Bushaltestelle angliedern. Beide Bereiche werden durch ein gemeinsames Dach überspannt.
Vor der verglasten Fassade des Speisesaals markiert eine großzügige öffentliche Platzfläche mit einer zentralen Baum- und Sitzinsel das Entree an der Günterslebener Straße.

Erschließung
Der Hauptzugang des Hortgebäudes ist von Süden über den Außenbereich des Speisesaals barrierefrei zu erreichen. Der dortige Freibereich ist zum öffentlichen Raum durch ein zweiflügliges Tor eingefriedet.
Von Osten kommend befindet sich ein Zugang in das Treppenhaus mit Aufzug auf Höhe eines Zwischenpodest. Ein Fußweg führt von dieser Ebene stufenlos nach Osten Richtung Parkplätze. Im Obergeschoss befindet sich ein weiterer Zugang zum nördlichen Schulhof. Die Feuerwehrzufahrt erfolgt über eine Rampe westlich des Gebäudes auf den zentralen Schulhof.
Der Parkplatz mit 19 Stellplätzen, davon ein barrierefreier Stellplatz (Umsetzung im 2. BA = nicht Bestandteil dieser Leistungsbeschreibung), wird von Osten erschlossen. Am westlichen Ende zweigen Fußwege barrierefrei nach Norden auf das Schulwegenetz und nach Süden in Richtung Günterslebener Straße / Bushaltestelle ab. Als Ladeinfrastruktur wird eine Doppelladesäule hergestellt, fünf weitere Ladesäulen-Standorte werden für eine spätere Realisierung technisch vorgerichtet.
Im Südwesten entstehen an der Grundstücksgrenze drei Pkw-Stellplätze für den benachbarten Kindergarten. Hier befinden sich auch drei Anlehnbügel für 6 Fahrräder.
Unmittelbar am südlichen Entree befindet sich eine Bushaltestelle. Diese wird barrierefrei und mit Blindenleitsystem ausgeführt. Die Stützwand, die den Höhenunterschied des Freibereichs des Speisesaals zur Straße hin abfängt, bildet die Rückwand des überdachten Haltestellenbereichs mit Sitzgelegenheiten.

Regenwasserkonzept
Alle Beläge inkl. Unterbau werden nach dem Prinzip der Schwammstadt wasserdurchlässig mit einem Klimastein ausgeführt, zudem werden die Pkw-Stellplätze sowie der zentrale Freibereich am Speisesaal mit Rasenfugen versehen. Die Baumstandorte im Freibereich Speisesaal erhalten Baumrigolen, in die das angrenzende Oberflächenwasser eingeleitet wird.
Die Dachflächen erhalten unter der PV-Anlage eine extensive Dachbegrünung. Überschüssiges Regenwasser der Dachflächen wird in einer Zisterne mit Frischwasser-Nachspeiseeinrichtung gesammelt. Diese speist über eine automatische Bewässerungsanlage die Pflanzflächen. Vor dem Übergabeschacht in das öffentliche Kanalnetz wird für das überschüssige Niederschlagswasser eine Rigole mit gedrosseltem Ablauf gesetzt.

BAUSTELLENZUFAHRT/BAUSTELLENEINRICHTUNG
Die Zufahrt erfolgt über die bestehende Straße 'Günterslebener Straße'. Beim Einfahren auf die Baustelle ist besondere Vorsicht geboten, da dabei ein Geh- und Schulweg überquert wird. Die allgemeine Baustelleneinrichtung erfolgt über eine separate Firma. Lediglich die gewerkespezifischen Baustelleneinrichtungen sind in dieser Ausschreibung enthalten.

LAGERMÖGLICHKEITEN
Lager- und Arbeitsplätze und allg. Flächen für Baustelleneinrichtung stehen in Abstimmung mit der Objektüberwachung im Südwesten und Südosten zur Verfügung. Im Bereich der Baustelleinfahrt 1 sind Park- und BE-Flächen vorhanden (siehe Anhang BE-Plan). Die BE-Fläche wird von mehreren Gewerken gleichzeitig genutzt. Park- und Lagerflächen sind eingeschränkt vorhanden.

SAUBERKEIT AUF DER BAUSTELLE
Die Baustelle, der Baustellenbereich, deren Umfeld und die vom Auftragnehmer genutzten privaten und öffentlichen Verkehrsflächen sind sauber zu halten.
Der Auftragnehmer ist dafür verantwortlich, dass die von ihm, seinen Subunternehmern oder einem von ihm beauftragten Dritten (z.B. Lieferanten) verursachten Verunreinigungen umgehend beseitigt werden. Es ist kein Bauschuttcontainer vorhanden. Der AN ist für die Entsorgung seiner Abfälle allein verantwortlich.
Die Aufforderung zur Schutt- und Abfallbeseitigung kann durch die Bauleitung bei kürzester Fristsetzung mündlich, telefonisch oder schriftlich erfolgen. Kommt der Auftragnehmer dieser Verpflichtung nicht am selben Tag nach, so ist der Auftraggeber berechtigt, den Schutt, Abfall und die Verunreinigungen auf Kosten des Auftragnehmers beseitigen zu lassen und die entstehenden Kosten bei Rechnungsstellung des Auftragnehmers abzuziehen. Bei Unklarheiten, wer den Schutt, o.ä. verursacht hat, wird die notwendig gewordene Baureinigung auf alle am Bauvorhaben beteiligten Auftragnehmer umgelegt. Dabei verzichtet der Auftragnehmer hierdurch ausdrücklich auf jeden Einspruch.
Eine Verschmutzung von Boden und Grundwasser ist auszuschließen. Farbreste, Säure, Laugen und sonstige Wasser gefährdende Stoffe dürfen nicht in die Kanalisation geleitet werden.

ARBEITSZEITEN / ÖFFNUNGSZEITEN DER BAUSTELLE:
Grundsätzlich gilt eine werktägliche (5-Tage-Woche / Montag-Freitag) Arbeitszeit. Danach richten sich auch die Öffnungszeiten der Baustelle/Schule. Die Anlieferung von Material, etc. sollte erst ab 8:00Uhr erfolgen, wenn die Kinder in der Schule sind (Kreuzung Schulweg. Arbeiten am Samstag oder Arbeiten, die über die genannte Arbeitszeit hinausgehen, sind mindestens zwei Werktage im Voraus anzumelden und zu beantragen. Der Bauablaufplan des AG mit Angabe der Arbeitstage basiert auf o.a. 5-Tage-Woche. Das Hinweisblatt für Maßnahmen zum Schutz gegen Baulärm der Baugenehmigung ist zu beachten.

*Hinweis: 01 LV ZUSÄTZLICHE ANGABEN ZUR AUSFÜHRUNG*
1. HINWEISE ZUR KALKULATION DER LEISTUNGSBESCHREIBUNG

Folgende Hinweise sind in die Einheitspreise der Leistungsbeschreibung einzukalkulieren.

1. Lage der Baustelle, Umgebungsbedingungen, Zufahrtsmöglichkeiten und Beschaffenheit der Zufahrt sowie etwaige Einschränkungen bei ihrer Benutzung. Lage / Erschließung:
Es wird empfohlen, das Baugelände, die entsprechenden Zufahrts- und Arbeitsbereiche vor der Kalkulation zu besichtigen. Nachträgliche Einwendungen wegen Unkenntnis der Anlagen oder wegen Erschwernis der Arbeiten können nicht geltend gemacht werden.
Angabe von Erschwernissen, bzw. Baustellengeräte, und die Art der Materiallieferung, welche auf die Gegebenheiten abzustimmen sind:
- innerstädtische Baustelle, beengte Baustellensituation, öffentliche Verkehrs- und Fußwege, umliegende Baustellen, Höhenunterschiede im Baufeld
- Zugänglichkeit für Handwerker
- abschnittsweises Bauen,
- umliegende Baustellen

2. Art und Lage der baulichen Anlagen:
Die Lage und Flächen des Bauvorhabens ist im Lageplan dargestellt.
3. Verkehrsverhältnisse auf der Baustelle, insbesondere Verkehrsbeschränkungen:
Das Baufeld steht in nicht vollem Umfang zur Verfügung. Es ist in mehrere Bauabschnitte gem. Plan Bauabschnitte - Übersicht.
Es ist daher grundsätzlich von abschnittsweiser Realisierung auszugehen. Die Arbeiten müssen in Abstimmung mit dem Bauherrn sowie der Bauleitung ausgeführt werden. Eventuell erforderliche verkehrsrechtliche Anordnungen sind mit dem Fachbereich der Gemeinde Veitshöchheim abzustimmen. Bei der Andienung und in der Ausführung ist auf den laufenden Verkehr und der auf den laufenden Schulbetrieb zu achten.

4. Verkehrsverhältnisse Lage, Art, Anschlusswert und Bedingungen für das Überlassen von Anschlüssen für Wasser, Energie und Abwasser:
Für die Nutzung des vom Bauherrn zur Verfügung gestellten Baustroms und Bauwassers werden dem AN pauschal
0,5 % von der geprüften Schlussrechnungssumme abgezogen. Ein gesonderter Nachweis erfolgt nicht.
Bauschild:
Es dürfen eigenmächtig keine firmeneigenen Bau- und Werbeschilder aufgestellt oder angebracht werden. Der AG
möchte alle beauftragten Firmen auf dem Bauschild vertreten wissen. Aus diesem Grund werden bei der Schlussrechnung hierfür 100€/netto pauschal in Abzug gebracht. Der AN stellt dem AG das Firmenlogo digital zur Verfügung - Größe 30x60cm. Druck und Montage führt der AG aus. Ein gesonderten Nachweis erfolgt nicht.

5. Lage und Ausmaß der dem Auftragnehmer für die Ausführung seiner Leistungen zur Benutzung oder Mitbenutzung überlassenen Flächen, Räume:
Wiederherrichten: nach dem Räumen der Baustelle sind alle vom AN benutzten Lagerplätze und Verkehrswege durch den AN wieder in ihren vorherigen Zustand zu versetzen, d.h. alle Baubehelfsmaßnahmen sind restlos zu entfernen. Vor Baubeginn erfolgt eine gemeinsame Bestandsaufnahme.
6. Bodenverhältnisse, Baugrund und seine Tragfähigkeit, Ergebnisse von Bodenuntersuchungen, Hinweise zur Entsorgung:
Siehe Anlagen (geotechnischer Bericht, vom 22.11.2022 & Aktenvermerk Nr. 01 vom 01.09.2023:von GMP - Geotechnik GmbH & Co.KG/siehe Anlage).
7. Hydrologische Werte von Grundwasser und Gewässern. Art, Lage, Abfluss, Abflussvermögen und Hochwasserverhältnisse von Vorflutern. Ergebnisse von Wasseranalysen:
Wie vor.
8. Besondere umweltrechtliche Vorschriften:
gem. Leistungsbeschreibung und Weitere Besondere Vertragsbedingungen.
9. Besondere Vorgaben für die Entsorgung, z.B. besondere Beschränkungen für die Beseitigung von Abwasser und Abfall:
gem. Leistungsbeschreibung und Weitere Besondere Vertragsbedingungen
1.10 Schutzgebiete oder Schutzzeiten im Bereich der Baustelle, z.B. wegen Forderungen des Gewässer-,
  Boden-, Natur-, Landschafts- oder Immissionsschutzes, vorliegende Gutachten o. Ä.:
Hinweis:
Wir weisen darauf hin, dass ab 01.01.2017 bei Baumaßnahmen die am 30.Dezember 2015 in Kraft getretene " Verordnung der Landesregierung zur Verbesserung der Luftqualität in Gebieten mit hoher Luftschadstoffbelastung" (Luftqualitätsverordnung-Baumaschinen) des Landes Baden-Württemberg wirksam wird und daher im Rahmen entsprechender Leistungsangebote der Anbieter berücksichtigt sein muss. Baumaschinen müssen zudem in einem technisch einwandfreien Zustand sein, insbesondere auf die Dichtigkeit der Hydraulikanlage und des Motors ist zu achten. Die eingesetzten Baumaschinen müssen mit biologisch abbaubaren Hydraulikölen betrieben werden. Entsprechende Nachweise sind der Bauüberwachung vor Beginn der Maßnahme vorzulegen. Nichtbeachtung führt zur sofortigen Stilllegung des betreffenden Fahrzeuges. Der Bieter hat auf Verlangen des AG die Art und den Umfang der Lärmschutzmaßnahmen zu erläutern, sowie die Einhaltung der geltenden Immissionsrichtwerte nachzuweisen. Die Verantwortlichkeit des AN für die Einhaltung der Lärmschutzvorschriften bleibt davon unberührt. Der AN ist verpflichtet den AG von allen Ansprüchen Dritter freizuhalten, die sich aus der Nichtbeachtung ergeben. Auf Grund des laufenden Schulbetriebes ist der Lärm auf ein Minimum zu beschränken. Die Baustelle ist arbeitstäglich zu reinigen. Die Kosten hierfür trägt der AN. Der AG behält sich vor, bei Mißachtung dieser Anordnungen eine Reinigung auf Kosten des AN zu veranlassen.
1.11 Art und Umfang des Schutzes von Bäumen, Pflanzenbeständen, Vegetationsflächen, Verkehrsflächen,
  Bauteilen, Bauwerken, Grenzsteinen u.ä. im Bereich der Baustelle:
Das natürliche Wasseraufnahmevermögen der anstehenden Böden ist so wenig wie möglich zu beeinträchtigen, indem eine schonende technische Vorgehensweise und das Arbeiten bei trockenen Witterungsbedingungen (abgetrockneter Boden) erfolgt. Die Arbeiten im Bereich der Bäume sind mit größter Sorgfalt auszuführen. Die beiliegend Richtlinie zum Schutz von Bäumen, Sträuchern und Grünflächen der Stadt Veitshöchheim ist zwingend zu beachten und einzuhalten (siehe Anlage: Merkblatt Baumschutz auf Baustellen der Stadt Würzburg/Fachbereich Umwelt- und Klimaschutz Gartenamt).
1.12 Im Baugelände vorhandene Anlagen, insbesondere Abwasser- und Versorgungsleitungen:
Grundsätzlich gilt, dass über das Vorhandensein von Leitungen und unterirdischen Bauteilen im Baustellenbereich sich der AN bei den zuständigen Leitungsträgern zu erkundigen hat und der AN für Schäden, die er an Leitungen verursacht, haftet.
1.13 Bekannte oder vermutete Hindernisse im Bereich der Baustelle:
---keine---
1.14 Vermutete Kampfmittel im Bereich der Baustelle, Ergebnisse von Erkundungs-oder
  Beräumungsmaßnahmen:
---keine---
1.15 Ggf. gemäß der Baustellenverordnung getroffene Maßnahmen:
---keine---
1.16 Besondere Anordnungen, Vorschriften und Maßnahmen der Eigentümer:
Jour-Fixe:
Der AN ist verpflichtet während der Ausführung der eigenen Leistung wöchentlich an den stattfindenden Koordinationsgesprächen (Jour-Fixe) teilzunehmen. Hierzu ist ein deutschsprachiger Bauleiter verantwortlich.
Bautagebuch:
Während der Arbeiten ist ein Bautagebuch zu führen, auf Verlangen vorzuzeigen und als Kopie an die Bauüberwachung auszuhändigen. Mindestangaben sind:
-Zahl und Art der beschäftigten Mitarbeiter und der eingesetzten Maschinen
-Art und Umfang der täglichen Arbeiten und Leistungen (u. a. bearbeitete Teilbereiche) Grund-und Zusatzleistungen sind getrennt aufzulisten
-Anlieferung von Geräten und Baustoffen
-Beginn und Ende der täglichen Arbeitszeit
-vertraglich wichtige Termine, wie z. B. Beginn und Ende von Bauabschnitten
-Witterungsverhältnisse (max. und min. Temperatur, Niederschlag)
-besondere Vorkommnisse, wie Leitungsbeschädigungen, Unfall, Hochwasser etc.
-Ergebnisse von Absprachen mit Leitungsträgern.
1.17 Art und Umfang von Schadstoffbelastungen:
siehe 1.6.
1.18 Art und Zeit der vom Auftraggeber veranlassten Vorarbeiten:
---keine---
1.19 Arbeiten anderer Unternehmer auf der Baustelle:
Fassadenbau, Ausbaugewerke, teilweise Leitungsträger und vom AG sep. beauftragte Firmen.

1.20 Lieferung von außerhalb der Europäischen Union:
Für Pflaster, Platten, Bord-und Werksteinmaterial u. ä. das nicht in den Ländern der Europäischen Union hergestellt wird, verlangt der Auftrageber die "Erklärung zur Vermeidung des Erwerbs von Produkten aus ausbeuterischer Kinderarbeit".
1.21 Muster:
---keine---
1.22 Kontrollprüfungen, Plattendruckversuche, etc.:
Werden bei der Prüfung die vertraglich vereinbarten Eigenschaften nicht nachgewiesen, gehen die Kosten der entsprechenden Kontrollprüfung zu Lasten des Auftragnehmers.
1.23 Fertigstellungspflege:
---keine---
1.24 Baustellenbesetzung:
Die Baustellenbesetzung und die Arbeitszeiten sind so zu bemessen, dass die geplanten Bauzeiten für die einzelnen Bauabschnitte verbindlich eingehalten werden können.

2. ANGABEN ZUR AUSFÜHRUNG

1. Vorgesehene Arbeitsabschnitte, Arbeitsunterbrechungen und -beschränkungen nach Art, Ort und Zeit sowie Abhängigkeit von Leistungen anderer:

Die Aushub- bzw. Erdarbeiten werden durch eine anderes vom AG beauftragtem Unternehmen ausgeführt. Mit diesem sind die Ausführungstermine eng abzustimmen.

2. Besondere Erschwernisse während der Ausführung:
-innerstädtische Baustelle
-öffentliche Verkehrs-und Fußwege, umliegende Baustellen, Schulweg und Schulbetrieb, Bushaltestellen,
-Arbeiten anderer Gewerke: Landschaftsbau, Schlosser, Fassadenarbeiten, Leitungsbau, vorh. Gerüsttürme, Innenausbau, ...
-abschnittsweises Bauen,
-zu erhaltender Baumbestand
-beengten Platzverhältnisse innerhalb des Baugeländes,

3. Besondere Anforderungen für Arbeiten in kontaminierten Bereichen, ggf. besondere Anordnungen für Schutz-und Sicherheitsmaßnahmen:
---keine---

4. Besondere Anforderungen an die Baustelleneinrichtung und Entsorgungseinrichtungen z.B. Behälter für die getrennte Erfassung:
---gem. Leistungsbeschreibung---
5. Besonderheiten der Regelung und Sicherung des Verkehrs:
Während der gesamten Bauzeit sind verkehrssichere Zuwege und Zufahrten zu den Gebäuden vorzuhalten. Insbesondere die Feuerwehrzufahrten. Die Sicherung der Wege mit Zäunen, Schildern und Beleuchtung wird in gesonderten Positionen vergütet. Der Aufwand durch Arbeiten in mehreren Abschnitten wie oben beschrieben, ist in die Preise einzurechnen.
Die Baustellen- und Verkehrssicherungspflicht obliegt grundsätzlich dem Auftragnehmer. Sämtliche Eingriffe in den öffentlichen Verkehrsraum bedürfen einer verkehrsrechtlichen Anordnung der Gemeinde Veitshöchheim.
Das Aufstellen der dafür erforderlichen Verkehrszeichen und das Beantragen/Einholen der verkehrsrechtlichen Anordnungen ist Sache des Auftragnehmers und ist min. 2 Wochen vor der Ausführung zu beantragen.
Die Leitung, Regelung und Sicherung des Verkehrs einschließlich der Sicherung, Beschilderung und Signalisierung des Baustellenbereichs hat gemäß den Anordnungen der behördlichen Stelle zu erfolgen.
Vermessungs- und Grenzzeichen sind über die gesamte Bauzeit durch geeignete Maßnahmen zu schützen. Veranlasst der AN Maßnahmen, durch die Grenz- und Vermessungszeichen gefährdet werden können, ist gemäß den Vermessungs- und Abmarkungsgesetzen der Länder rechtzeitig deren Sicherung beim zuständigen Vermessungs- bzw. Katasteramt oder einem Öffentlich bestellten Vermessungsingenieur zu beantragen.
Die Verkehrssicherungspflicht innerhalb der dem AN überlassenen Baufeldern geht für die Dauer der Bauzeit auf diesen über. Notwendige Sicherungsmaßnahmen sind in Abstimmung mit dem Bauherrn, dem Ordnungsamt und dem Gewerbeaufsichtsamt zu erbringen. Die Kosten sind in die Einheitspreise einzurechnen.
Die Sicherung der Baustelle während der Bauzeit (Tag und Nacht) ist Nebenleistung, jederzeit zu gewährleisten und zu kontrollieren. Der Bauzaun muss täglich nach Beendigung der Arbeiten geschlossen werden.
Die Arbeiten auf der Baustelle wecken das öffentliche Interesse. Mit starkem Publikumsverkehr ist zu rechnen. Der Absperrung und deren Unterhaltung kommt deshalb besondere Bedeutung zu, um Schäden Dritter zu vermeiden.
Der Auftragnehmer hat für die Beseitigung von durch seine Arbeiten entstandenen Verschmutzungen auf Gehwegen und Straßen selbst Sorge zu tragen. Eine gesonderte Vergütung hierfür erfolgt nicht.
Bauzaun:
Bauzäune sind vorhanden. Das tägliche öffnen und schließen der Zäune, um den Zugang ins Baufeld zu erhalten ist in die Einheitspreise einzukalkulieren.
Baubetrieb:
Sämtliche Maßnahmen sind mit der örtlichen Bauleitung und dem Bauherrn abzustimmen. Während des laufenden Baubetriebes müssen Lärm und Erschütterungen verursachende Tätigkeiten mit Geräten durchgeführt werden, die dem neusten Stand der Technik in Hinsicht auf Schalldämpfung und Erschütterungsschutz entsprechen. Der laufende Straßenverkehr sowie die Ausführung der weiteren Gewerke dürfen nicht behindert werden. Lärmintensive Arbeiten müssen mit dem Schulbetrieb abgestimmt werden.
Wassergefährdende Flüssigkeiten:
Baustellenbetriebstofftanks sind von der Größe her auf den Baustellenbetrieb abzustimmen. Die Behälter müssen der Verordnung zur Lagerung wassergefährdender Flüssigkeiten (VLwF), die Umschlagstellen der VLwF und der Verordnung über brennbare Flüssigkeiten (VbF) entsprechen (Auffangwanne oder doppelwandiger Tank, Umschlagbereich wasserdicht und ölfest, keine Abflussmöglichkeit zum Kanal oder Gewässer usw.). Die Zugangsmöglichkeit zu der Tankanlage muss der Öffentlichkeit durch entsprechende Betriebseinrichtungen (Umzäunung) erschwert sein.
6. Auf- und Abbauen sowie Vorhalten der Gerüste, die nicht Nebenleistung sind:
---entfällt---
7. Mitbenutzung fremder Gerüste, Hebezeuge, Aufzüge, Aufenthalts-und Lagerräume, Einrichtungen und dergleichen durch den Auftragnehmer:
---entfällt---
8. Wie lange, für welche Arbeiten und ggf. für welche Beanspruchung der Auftragnehmer seine Gerüste, Hebezeuge, Aufzüge, Aufenthalts-und Lagerräume, Einrichtungen und dergleichen für andere Unternehmer vorzuhalten hat:
---entfällt---
9. Verwendung oder Mitverwendung von wiederaufbereitenden (Recycling-) Stoffen:
Die Verwendung von Recycling-Stoffen dürfen nur in Abstimmung mit der Bauleitung und entsprechenden Prüfzeugnissen eingebaut werden.
2.10 Anforderungen an wiederaufbereitende (Recycling-) Stoffe und an nicht genormte Stoffe und Bauteile:
---keine---
2.11 Besondere Anforderungen an Art, Güte und Umweltverträglichkeit der Stoffe und Bauteile auch
  z.B. an die schnelle biologische Abbaubarkeit von Hilfsstoffen:
Für die Ausführung sind die jeweils gültigen DIN-oder Euro -Normen, die allgemeinen Technischen Vorschriften der VOB, Teil C sowie die anerkannten Vorschriften, Richtlinien und Regeln der Technik in ihrer letzten gültigen Fassung verbindlich und gelten als zusätzliche Vertragsbedingungen. Die gesamten Bauarbeiten sind von anerkannten Fachfirmen auszuführen. Der Nachweis hat vor Auftragsvergabe in der Liste der Subunternehmer zu erfolgen.
2.12 Art und Umfang der vom Auftraggeber verlangten Eignungs- und Güternachweise:
Der Nachweis der Gleichwertigkeit zu den ausgeschriebenen Produkten hat mit der Angebotsabgabe zu erfolgen.
2.13 Unter welchen Bedingungen auf der Baustelle gewonnene Stoffe verwendet werden dürfen bzw.
  müssen oder einer anderen Verwertung zuzuführen sind:
---gem. Leistungsbeschreibung---
2.14 Art, Zusammensetzung und Menge der aus dem Bereich des Auftraggebers zu entsorgenden Böden,
  Stoffen und Bauteile; Art der Verwertung bzw. bei Abfall die Entsorgungsanlage; Anforderungen
  an die Nachweise über Transport, Entsorgung und die vom Auftraggeber zu tragenden
  Entsorgungskosten. Die Abrechnung erfolgt nach Lieferscheinen:
---gem. Leistungsbeschreibung---
2.15 Art, Menge, Gewicht der Stoffe und Bauteile, die vom Auftraggeber beigestellt werden,
  sowie Art, Ort (genaue Bezeichnung) und Zeit ihrer Übergabe erfolgt in Abstimmung:
---keine---
2.16 In welchem Umfang der Auftraggeber Abladen, Lagern und Transport von Stoffen und
  Bauteilen übernimmt oder dafür dem Auftragnehmer Geräte oder Arbeitskräfte zur Verfügung stellt:
---keine---
2.17 Leistungen für andere Unternehmer:
  ---keine---

2.18 Mitwirken beim Einstellen von Anlageteilen und bei der Inbetriebnahme von Anlagen im
  Zusammenwirken mit anderen Beteiligten:
---keine---
2.19 Benutzung von Teilen der Leistung vor der Abnahme:
---keine---
2.20 Übertragung der Wartung während der Dauer der Verjährungsfrist für die Gewährleistungsansprüche
  für maschinelle und elektrotechnische/elektronische Anlagen oder Teile davon, bei denen die
  Wartung Einfluss auf die Sicherheit und die Funktionsfähigkeit hat
  (vergleiche §13 Nr.4 Abs. 2 VOB/B), durch einen besonderen Wartungsvertrag:
---keine---
2.21 Abrechnung:
Mit den Preisen werden alle Leistungen abgegolten, die nach der Leistungsbeschreibung, den Zusätzlichen Technischen Vertragsbedingungen für Bauleistungen und der gewerblichen Verkehrssitte zur vertraglichen Leistung gehören. Macht der AN Mehrforderungen gegenüber dem abgegebenen Preis geltend, sind diese substantiiert darzulegen und zu begründen. Eine Vergütung bestimmt sich nach den Grundlagen der Preisermittlung für die vertragliche Leistung und den besonderen Kosten der geforderten Leistung. Nach der gewerblichen Verkehrssitte sind u.a. folgende Leistungen abgegolten:
-Lieferung der einzubauenden Stoffe und der Hilfsstoffe einschl. aller Lade-und Transportleistungen
-Vorhaltung und Unterhaltung von Maschinen, Geräten und der nichtkörperlich in das Bauwerk eingehenden Stoffe.
-Einbau der gelieferten oder bauseits bereitgestellten Stoffe
-Alle Befestigungsteile wie Nägel, Schrauben, Dübel, Klammern usw. sind einzukalkulieren. Eine separate Vergütung erfolgt nicht.
-Sofern in den einzelnen Positionen des Leistungsverzeichnisses nicht anders vermerkt ist, gelten für sämtliche Leistungen komplette Lieferung und Montage einschI. Befestigungsmaterial sowie sämtliche Nebenleistungen und alle Transporte.
-Gebühren für Patentanwendung, Lizenzen und Franchising sind mit dem Preis grundsätzlich abgegolten.
-Alle Erdarbeiten insbesondere auch Auffüllungen werden, soweit nicht anders angegeben, nach den tatsächlich ausgeführten Querschnitten aufgemessen.
-Bodenklasse 7 bedarf der Festlegung und Bestätigung des Geologen.
-Hindernisse aus Beton-und Stahlbeton sowie Mauerwerk und Straßenbefestigung müssen durch örtliches Aufmaß sofort aufgemessen und durch Unterschrift der Bauleitung bestätigt werden, spätere Aufmaße werden nicht akzeptiert.
-Die Umrechnung von Schüttgütern erfolgt auf Grundlage der Umrechnungstabelle, sowie den Ergänzungen in den Vorbemerkungen der Ausschreibung.
-Für alle in die Baumaßnahme eingehende Stoffe/Materialien sind die Lieferscheine vorzulegen. Dies gilt auch, wenn nach Aufmaß oder pauschal abgerechnet wird. Lieferscheine müssen den hier genannten Anforderungen entsprechen. Bei Verwendung von gebrauchten Baustoffen muss ebenfalls in allen Fällen das Gewicht nachgewiesen werden.

2.22 Sonstige Leistungen:
Darüber hinaus sind folgende Leistungen in die Einheitspreise einzukalkulieren: -Das Einrichten, Vorhalten und Räumen der Baustelle wird gem. DIN 18299 als Nebenleistungen nicht gesondert vergütet:
-Anfallende Kosten durch Schutz-und Arbeitsgerüste.
-Behördliche Auflagen sind einzuhalten. Der entstehende Aufwand ist einzukalkulieren.
-Vorkehrungen, die infolge von Witterungseinflüssen notwendig sind, sind einzukalkulieren
-Generell gilt, dass alle Leistungen die Lieferung der dazugehörigen Stoffe, Bauteile einschließlich abladen, umsetzen und lagern auf der Baustelle umfassen, sowie das Abtransportieren überschüssiger und unbrauchbarer Materialien und Rohstoffe. Alle Leistungen sind inklusive aller nötigen Maschinen und Geräte zu kalkulieren.

2.23 Abnahme, Mängelbeseitung:
Ergänzend zu EVM (B) ZVB/E Nr. 14 Abnahme gilt insbesondere: Die Abnahme erfolgt förmlich. Im Zuge der Bauarbeiten verdeckte Leistungen sind vorher aufzumessen. Mit dieser Handlung kann eine technische Leistungsfeststellung gem. § 4 Nr.10 VOB/B verbunden werden; sie gilt jedoch nicht als rechtsgeschäftliche Abnahme. Die Termine für Mängelbeseitigung sind einvernehmlich mit dem AG abzustimmen.
2.23 Behinderung:
Ergänzend zu VOB/B § 6 ist über die schriftliche Anzeige hinaus, die Dauer sowie der Entfall der Behinderung anzuzeigen, ebenso der Zeitraum bis zur Wiederaufnahme der Arbeiten.
2.24 Vermessung:
Die Bauvermessung findet vor Ort in Abstimmung/Anwesenheit mit der Bauleitung statt. Polygon-und Nivellementpunkte müssen vom AN auf eigene Kosten beim zuständigen Vermessungsamt erhoben werden. Alle erforderlichen Aufwendungen für das Einmessen von Lage-und Höhenkoordinaten werden kostenfrei durch den AN ausgeführt. Arbeiten im Bereich von Grundstücksgrenzen dürfen erst nach der Fertigstellung der amtlichen Grenzen erfolgen. Neue oder nicht auffindbare Grenzpunkte werden nach Erfordernis durch ein vom AG beauftragtes Vermessungsbüro eingemessen.
2.25 Darstellung Aufmaße:
Zur Abrechnung ist ein prüffähiger Abrechnungsplan vorzulegen. Aufmaße müssen mit besonderer Sorgfalt erstellt, farblich abgesetzt und mit Angabe des Baubereiches und einer Datumsangabe versehen und vom AN und der Objekt/ Bauüberwachung unterzeichnet werden. Die Angaben sind entspr. den Positionen innerhalb des Leistungsverzeichnisses den Ordnungszahlen zuzuordnen.
2.26 Digitale Abrechnung / Schlussrechnung:
Erfolgt die Abrechnung durch Austausch von elektronischen Datenträgern, muss diese über GAEB  erfolgen. Bei der Abnahme, bzw. mit Schlussrechnung hat der AN dem AG 2-fach zu übergeben:
-Tagesberichte (Original + Kopie)
-Dokumentationsaufnahmen ( z. B. eingemessene Leitungen, Fotos)
-Materialnachweise

2.27 Stundenlohnarbeiten:
Die angebotenen Preise sind Festpreise. Die Stundenlohnsätze kommen nur für außerplanmäßige Arbeiten in Frage und dürfen nur auf besondere Anordnung der Objektüberwachung ausgeführt werden. Die Leistungen sind nach Ausführung sofort zu protokollieren und von der Objektüberwachung gegenzeichnen zu lassen, oder Übermittlung per Mail  am Tag der Ausführung. Die Stundenlohnsätze verstehen sich incl. aller Zuschläge für Unkosten, Verpackung, Vorhaltung, Gewinn, sowie frei Bau zu den Verwendungsstellen.
Die 10 %ige Mehr-und Mindermengenregel gemäß VOB gilt bei Stundenlohnarbeiten nicht.
Stundenlohnarbeiten sind so anzufertigen, dass jeder Teilleistung eindeutig die entsprechenden Stunden und ggfs. die verbrauchten Materialien zuzuordnen sind, ansonsten erfolgt keine Vergütung.
2.28 Geänderte und Zusätzliche Leistungen/Nachträge:
Der Auftragnehmer ist verpflichtet, auf Verlangen des Auftraggebers weitere und veränderte Leistungen im Rahmen des Bauvorhabens bis zur Endabnahme zu übernehmen. Für solche außervertraglichen Arbeiten muss ein schriftlicher Auftrag des Auftraggebers oder seines Bevollmächtigten vorliegen. Ein mündlich erteilter Auftrag ist vom Auftragnehmer zu bestätigen.
Die Vergütung solcher Leistungen erfolgt:
a) nach den Preisen der vergleichbaren Positionen im Angebot,
b) bei nicht vergleichbaren oder veränderten Leistungen nach Preisen,
c) die auf derselben Kalkulationsbasis wie die vertraglich vereinbarten Preise ermittelt werden.

Der Bauherr fordert evtl. nach Auftragserteilung die Urkalkulation des Bieters an. Diese wird sicher verwahrt und nach Bedarf zur Klärung strittiger Punkte gemeinsam mit dem Bieter eingesehen. Nachträge sind grundsätzlich schriftlich über die Objekt/ Bauüberwachung mit Durchschlag an den AG einzureichen und müssen als solche deutlich gekennzeichnet sein.
Der Bieter hat die in Nachträgen enthaltenden Leistungen eindeutig und erschöpfend zu beschreiben; die Gliederung des Leistungsverzeichnisses ist, soweit möglich, beizubehalten. Es müssen alle Leistungen mit den entsprechenden Kalkulationsgrundlagen erfasst sein, die zu einer einwandfreien Ausführung erforderlich sind.
Die Teilleistungen der Nachträge sind mit einer Positionsnummer, einer Ordnungszahl, einem Kurztext, der Menge, der Einheit, dem Einheitspreis und dem Gesamtbetrag darzustellen. Sofern für die vertraglich vereinbarten Leistungen Preisnachlässe festgelegt sind, gelten diese auch für die weiteren und veränderten Leistungen. In Nachträgen sind auch die Teilleistungen (Positionen) zu erfassen, die das Auftrags-Leistungsverzeichnis beeinflussen (ändern, ersetzen, entfallen lassen, zusätzlich erfordern). Die Mengenansätze und Einzelpreise sind aufzugliedern. Nachträge sind fortlaufend zu nummerieren. Nachtragsangebote sind, wenn möglich digital zu übergeben; dabei sind die Positionen in Datenart GAEB auszuweisen.
3. GRUNDLEGENDE NORMEN UND HINWEISE FÜR DIE AUSFÜHRUNG

Grundlegende Normen und Hinweise für die Ausführung:
VOB / C: 2015, ATV DIN 18318 (DIN-Taschenbuch 2015)

Erläuterungen:
AP = Arbeitspapier
MB = Merkblatt
RG = Richtlinie für die Güteüberwachung
RL = Richtlinie
TL = Technische Lieferbedingungen
TP = Technische Prüfvorschriften
ZTV = Zusätzliche Technische Vertragsbedingungen
Nr. = FGSV-Nummer

Befestigte Flächen / Beton:
-Merkblatt für Dränbetontragschichten (DBT), Nr. 827 (2013)
-TL Beton StB 07 Baustoffe und Baustoffgemische für Tragschichten mit hydraulischen Bindemitteln und Fahrbahndecken aus Beton, Nr. 891 (2007) (ergänzt 06/2008 + 12/2012 + 01/2013 + 09/2015)
-ZTV Beton-StB 07 Bau von Fahrbahndecken aus Beton, Nr. 899 (2007) (ergänzt 06/2008 + 12/2012 + 01/2013)

Befestigte Flächen / Messungen:
-TP Eben -Berührende Messungen für Ebenheitsmessungen auf Fahrbahnoberflächen in Längs- und Querrichtung, Nr. 404/1 (2007) (ergänzt 01/2007).

Ende der ATV

*Hinweis: 02. PLÄNE & ANLAGEN*
Planliste gem. Anlage : nur zu Kalkulationszwecken
Lagepläne:
694_05_01_LP_100 M 1:100 Lageplan
694_05_02_LP_100 M 1:100 Koordinierter Leitungsplan Fachingenieure
694_05_05_LP_100 M 1:250 Bauabschnitte

Detailpläne:
694_05_05_DP_25 M 1:25 Mauer 1
694_05_06_DP_25 M 1:25 Mauer 2 + 4
694_05_07_DP_25 M 1:25 Mauer 3

weitere Anlagen:
-Geotechnischer Bericht, vom 21.11.2022
-Aktenvermerk Nr. 01, vom 01.09.2023

### 02 Freianlagen

#### 02.01 BETON -UND MAUERARBEITEN

**Ausführungsbeschreibung 1 Betonmauern/Stützmauern**
Ausführungsort: Stützwände gem. Detailpläne:
Mauer 1, Mauer 3 und Mauer 2 & 4.
Die Erdarbeiten und das Erdplanum wird durch das Vorgewerk Tief- und Landschaftsbauarbeiten.

**02.01.0001 Geotextilien TL Geotex E-StB,**
Geotextilien TL Geotex E-StB,
als 'Bodenstabilisierung,
Anforderungen :
Stempeldrückkraft >=1,8 KN
Geotextilklasse 3  150 g/m2
Überlappung mind. 50 cm,
Bahnen nach den Vorschriften des Herstellers
verbinden, abgerechnet wird die abgedeckte Fläche.
Menge: 150,000 m2

**02.01.0002 Schottertragschicht DPr95 % EV2 80 MN/m2 Betonrecycling Körnung 8/16**
Schottertragschicht unter den Bodenplatten der Stützwände Verdichtungsgrad DPr 95%, Verformungsmodul EV2 auf der Oberfläche mind. 80 MN/m2, aus Baustoffgemisch Beton-Recyclingschotter, Körnung 8/16
Schichtdicke bis 30 cm.
Menge: 40,000 m3

**02.01.0003 Sauberkeitsschicht Magerbeton**
Ortbeton der Sauberkeitsschichten, aus Magerbeton, Dicke bis 90 cm.
Ausführung als Abtreppung unter Fundamentplatte
Menge: 50,000 m3

**02.01.0004 Trennlage PE-Folie D 0,5mm 2-lagig**
Trennlage aus PE-Folie Dicke 0,5 mm, 2lagig, Stöße überlappen, Breite Überlappung 20 cm, zwischen Schottertragschicht und Sauberkeits
-schicht verlegen.
Menge: 130,000 m2

**02.01.0005 Sauberkeitsschicht Beton C8/10**
Sauberkeitsschicht aus Beton C8/10,XCO unter den Fundamenten der Stützwände auf 2lagiger PE-Folie eingebaut Oberfläche horizontal abgescheibt Dicke 5 cm, Untergrund waagerecht.
Menge: 130,000 m2

**02.01.0006 Ortbeton Streifenfundament Stahlbeton C25/30**
Ortbeton Streifenfundament, für die Stützwände als Stahlbeton, Normalbeton  C25/30 XC3, XF1,WF, C= 35 mm, DIN EN 206-1, DIN 1045-2, Breite von 250 bis 300 cm, Dicke bis 35 cm,  Abscheiben der Betonoberfläche auf der Wandoberseite, Unter-und Oberseite horizontal einschließlich Nachbehandlung  gemäß ZTV'S durchführen.Ausführung und Massen entsprechend Vorgabe in den beiliegenden Ausschreibungsplänen und den Vorgaben in den ZTV'S.
Liefern, Einbauen, Verdichten des Betons .
Menge: 30,000 m3

**02.01.0007 Schalung Fundamente**
Schalungshaut für Betonflächen ohne Anforderung, Fundamenhöhen bis 110 cm einschließlich Herstellen von allen erforderlichen Aussparungen Einlegearbeiten für Leerrohre und sonstigen, Einbauteilen.
Einbauen, Vorhalten und Ausschalung der Schalung
Menge: 100,000 m2

**02.01.0008 Ortbeton Stützwand Stahlbeton C35/45, 30 cm**
Ortbeton Stützwand, als Stahlbeton, Normalbeton C35/45 XC4, XD3; XF2,WA, C = 55 mm, DIN EN 206-1, DIN 1045-2, Wandhöhen  1,50 bis 4,0 m, Wandstärke 25 und 50 cm. Nachbehandlung gemäß ZTV'S durchführen Ausführung und Anzahl gemäß den beiliegenden Ausschreibungsplänen und den Vorgaben in den ZTV's. Liefern Einbauen und Verdichten des Betons. Eckausbildung am Mauerkopf: scharfkantig.
Menge: 35,000 m3

**Ausführungsbeschreibung 2 Betonstahl Vorbemerkungen**
*Betonstahl*
Die Massenangaben des Betonstahls beruhen auf Schätzungen. Veränderungen in den Betonstahlmassen insgesamt, als auch in der Aufteilung auf die einzelnen Positionen wie Stabstahl, Lagermatten, Abstandshalter und Schraubanschlüsse, berechtigen zu keinen Nachforderungen. Die Art der Bewehrung wird grundsätzlich so gewählt, dass der Anteil aus Verschnitt und Übergreifung so gering wie möglich ist.

**02.01.0009 Liefern und Einbauen von Rundstahl für die tragenden Stahlbetonbauteile aus BST 500 S(A)**
Liefern und Einbauen von Rundstahl für die tragenden Stahlbetonbauteile aus BST 500 S(A), alle Durchmesser und Längen, einschließlich Schneiden, Biegen und soweit erforderlich, örtliches Anpassen, Verlegen, sowie mit Bindedraht knüpfen. Zuschneiden im Bereich kleinerer Aussparungen und eventuell Überständen. Beim Verlegen der Armierung sind Abstandshalter aus Beton- oder Faserbeton, Unterstützungsträger mit entsprechender Höhe sind in den EP einzurechnen, Öffnungen zum Einbringen des Betons sind vorzusehen. Die Öffnungen zum Einbringen des Betons und Rüttellücken sind entsprechend den maßgebenden Vorschriften freizuhalten.
Menge: 6500,000 kg

**02.01.0010 Betonstahlmatte B500A Lagermatte Wand**
Bewehrung aus Betonstahlmatten B500A DIN 488-1, DIN 488-4, als Lagermatte, für Betonmauer aus Ortbeton, einschl. sämtlicher Schnittarbeiten.
Menge: 2200,000 kg

**02.01.0011 Abstandshalter**
Abstandshalter als Sichtbetonabstandshalter für die obere Lage von Plattenbewehrungen. BS 500 nach DIN 1045-01.
Menge: 800,000 kg

**02.01.0012 Wandschalung**
Wandschalung
Doppelhäuptige Wandschalung für tragende Stahlbetonwände. Einschl. aller erforderlichen Rüstunterstützungen, einschl. aller für die Herstellung der Wände bzw. Schalung erforderlichen Arbeitsgerüste und Absturzsicherungen, Ausführung entsprechend beiliegenden Ausschreibungsplänen. Einschl. liefern, einbauen, vorhalten und ausschalen der Schalung bzw. Wände.

Wandstärke:  20-50 cm

| Wandhöhen: | 1,50 bis 4,00 m |
| --- | --- |
| Sichtbetonklasse: | SB 1 |
Menge: 280,000 m2

**02.01.0013 Wandschalung / Zulage SB 3**
Wandschalung / Zulage SB 3
Zulage zu vorgenannter Position für die Ausführung als Trägerschalung mit einer Wandseite in Sichtbetonqualität SB 3 (siehe ZTV). Es werden nur die sichtbaren Wandflächen in SB 3 ausgeführt.
Werkstattzeichnung mit der Einteilung der Fugen und Abstandshalter sind 4 Wochen vor Ausführungsbeginn der Objektüberwachung vorzulegen.
Menge: 160,000 m2

**02.01.0014 Zulage für schräg Verlauf des Wandkopfes**
Zulage für schräg und abgetreppten Verlauf des Wandkopfes 30 cm
gem. Plan.
Menge: 20,000 m

**02.01.0015 Wandschalung Zulage Einlegearbeiten**
Wandschalung Zulage Einlegearbeiten
Leitungsdurchführungen DN 100 - 250, in Schalung einlegen
Durchführung Ver-und Entsorgungsleitungen
Menge: 6,000 St

**02.01.0016 Wandschalung Zulage Einlegearbeiten Mauer 4**
Wandschalung Zulage Einlegearbeiten
gem. Detailplan Mauer 2+4: FSG FW-Einspeisung.
Für FSG Löschwassereinspeisung Modell 325 mit den
Abmessungen 700x700x300 mm
-Aussparung für FW-Einspeisung: 72 x 72 x 31 cm
-Leerrohre DN 32 (2 mal)
-Leerrohr DN 200 (1mal)
Menge: 1,000 St

**02.01.0017 vertikaler verzahnten Arbeitsfugen**
Ausbildung vertikaler verzahnten Arbeitsfugen mittels geeigneter Rückbiegeanschlüsse.
Herstellen der markanten Arbeitsfugen gem. DBV Merkblatt.
Verzahnte Fugenausbildung gem. DIN EN 1992-1-1:2011-01: Bild 6.9.
Ausführung in 2 Arbeitsschritten, einschließlich Abschalung durch Rippenstreckmetall und Trapetzleisten (vorne und hinten).
Die Bewehrung in den Rückbiegeanschlüssen wird als Stabstahl abgerechnet. Die weiteren Aufwendungen für Rückbiegeanschlüsse einschließlich der Planung und Erstellung von Stücklisten werden je Meter Fugenlänge abgerechnet.
Menge: 20,000 m

**02.01.0018 Fugenband Elastomer Dehnfugenband DA500 Bewegungsfuge B 300mm**
Fugenband, aus Elastomer DIN 7865, Dehnfugenband, außenliegend, DA 500, für Bewegungsfugen, in Wand, Beanspruchung durch nichtdrückendes Wasser Bodenfeuchte, Fuge der Beanspruchung zugewandt, Breite 300 mm, mit Mittelschlauch,

angebotenes Produkt:
Erzeugnis/Typ '....................................................'
(vom Bieter einzutragen)
Menge: 20,000 m

**02.01.0019 Untergrund reinigen Beton**
Reinigen des Untergrundes aus Beton von grober Verschmutzung, die Entsorgung wird nicht gesondert vergütet, Untergrund senkrecht, Höhe bis 4 m.
Menge: 200,000 m2

**02.01.0020 Abdichtung Außenwand Bodenfeuchte 2-schichtig MDS rissüberbrückend**
Abdichtung von Außenwandflächen gegen Bodenfeuchte und nichtstauendes Sickerwasser, Flächen senkrecht, Untergrund Beton, 2-schichtig, mit mineralischen Dichtungsschlämmen (MDS), rissüberbrückend, Auftragsmenge der Trockenmasse 3 kg/m2. Ausführungshöhe bis 3,0 m.
Menge: 200,000 m2

**02.01.0021 Zulage für das Abdichten senkrechter Betonstoßfugen**
Zulage für das Abdichten senkrechter Betonstoßfugen
Abdichten Betonstossfuge senkrecht ;Einbau zusätzliche Gewebeeinlage
Menge: 20,000 m

**02.01.0022 Vertikale Dränschicht Noppenbahn D 8mm**
STLB-Bau 2022-10 010
Vertikale Dränschicht DIN 4095 aus vlieskaschierten Noppenbahnen, Schichtdicke 8 mm, Ausführung gemäß Einzelbeschreibung,
Einzelbeschreibungs-Nr 'liefern und an Bauwerken und Mauern aufstellen.'.
Menge: 200,000 m2
